# Leerstandssanierung Carl-Cohn-Str. 36 e, g, 22297 Hamburg
Angebotsaufforderung (GAEB DA XML 3.3, DA83)
Projekt: 141-26
Währung: EUR
Auftraggeber: BUNDESANSALT FÜR IMMOBILENAUFGABEN, - ANSTALT DES ÖFFENTLICHEN RECHTS -, ELLERSTRASSE 56, 53119 BONN, BUNDESREPUBLIK DEUTSCHLAND, Telefon 0228 37787-0, E-Mail INFO@BUNDESIMMOBILIEN.DE
Erstellt mit: GXML Toolbox V3.3 R20230829, iTWO_64 V24.0.667, 18.02.2026

## Titelblatt
OBJEKT:
  Carl-Cohn-Str. 36 e, g

  in 22297 Hamburg

VERGABENUMMER:
  VOEK 141-26

L E I S T U N G S B E S C H R E I B U N G MIT L E I S T U N G S V E R Z E I C H N I S

LEISTUNGEN:

  Rohbau--,
  und Fliesenarbeiten

BIETER:

  NAME (FIRMENSTEMPEL), ADRESSE, TEL.

AUFTRAGGEBERIN:
  BUNDESANSTALT FÜR IMMOBILIENAUFGABEN
  SPARTE WOHNEN

VERDINGUNGSSTELLE:
  BUNDESANSTALT FÜR IMMOBILIENAUFGABEN
  STABSBEREICH EINKAUF, ABTEILUNG 1, VERDINGUNG
  FASANENSTRAßE 87, 10623 BERLIN

## Vorbemerkungen zur Leistungsbeschreibung
Vorbemerkungen zur Leistungsbeschreibung

Ergänzung zur Angebotsaufforderung/Teilnahmebedingungen

Für den Datenaustausch von Leistungsverzeichnissen nach GAEB (Datenart 83 Angebotsanforderung, Datenart 84 Angebotsabgabe), gilt folgendes: Leistungsverzeichnisse [DA 83 (Angebotsanforderung)] sind den Vergabeunterlagen beigefügt. Der Bieter hat die bepreisten Leistungsverzeichnisse als Datenträger nach DA 84 (Angebotsabgabe) und als PDF einzureichen.

Bei Angebotsabgabe des Angebotes in Textform ist nach Möglichkeit bitte auch eine Datei nach DA 84 (Angebotsabgabe) beizufügen. Auch bei erfolgtem Datenaustausch nach GAEB bleibt die Textform immer Vertragsgrundlage.

Änderungen oder Berichtigungen der Angebote sind bis zum Ablauf der Angebotsfrist über die e-Vergabeplattform unter Verwendung des Moduls "Angebot abgeben" zulässig.
Wenn innerhalb der Angebotsfrist ein neues Angebot eingereicht wird, wird das erste Angebot aus der Wertung genommen, so dass immer nur ein Angebot, und zwar das zeitlich zuletzt eingereichte Angebot, gewertet wird.
Angebote können bis zum Ablauf der Angebotsfrist zurückgezogen werden und werden dann nicht mehr gewertet.

Allgemeine Vorbemerkungen

Punktfolgen in den Beschreibungen des Leistungsverzeichnisses sind unbedingt vom Bieter auszufüllen (auch geforderte Hersteller-/Typangaben), sofern nicht von der AG vorgegeben.

Anfragen/Zusätzliche Auskünfte zu den Vergabeunterlagen sind über die e-Vergabe-Plattform (www.evergabe-online.de) unter Verwendung des Formblattes "Frage-Antwort" an die Verdingungsstelle zu richten.

Unbedingt zu beachten ist:

Maßgebend für den Zuschlag ist ausschließlich die Angebotsendsumme (Wertungssumme brutto) unter Berücksichtigung etwaiger Nachlässe ohne Bedingung.

Skonto bzw. Nachlässe mit Bedingungen werden bei der Angebotswertung nicht berücksichtigt.

Will der Bieter zur von ihm angestrebten Beschleunigung des Zahlungsverkehrs ein Skonto anbieten, ist dies unter Angabe der dafür geltenden Zahlungsziele in einem Begleitschreiben zu vermerken.

Es gelten alle zum Ausführungszeitpunkt gültigen EN- und DIN-Normen, Arbeitsstättenrichtlinien, Unfallverhütungsvorschriften, behördlichen Erlasse und Gesetze sowie die allgemein anerkannten Regeln der Technik und die Auflagen der Feuerwehr.

Generell ist für alle Abbruchpositionen der Entsorgungsnachweis gemäß den geltenden gesetzlichen Bestimmungen zu erbringen.

Für alle Abfallarten gilt die Pflicht der Anwendung des Kreislaufwirtschaftsgesetz - KrWG

a) Nicht gefährlicher Abfall zur Verwertung ist immer einer Verwertungsanlage zuzuführen. Nicht gefährliche Bauabfälle, die nicht verwertet werden können, sind eigenverantwortlich einer ordnungsgemäßen Beseitigung zuzuführen.

Zusätzliche technische Vertragsbedingungen
(Vorbemerkungen zur Leistungsbeschreibung)

Die nachfolgenden Vorbemerkungen zur Leistungsbeschreibung enthalten grundlegende Hinweise und titelübergreifende Anmerkungen für die Abwicklung der Bauaufgabe und sind demnach zwingend bei der Kalkulation zu beachten.

Inhaltsverzeichnis:

1.  Projektbezogene Vorbemerkungen
1.1  Allgemeines
1.2  Baubeschreibung
1.3  Allg. Baustelleinrichtung (BE), Gerüste, Medienversorgung
2.  Vorbemerkungen zur Ausführung
2.1  Allgemeines
2.2  Organisatorisches
2.3  Nutzung öffentlichen Straßenlandes

1. Projektbezogene Vorbemerkungen

Die im Folgenden genannten §§ beziehen sich auf die Vertragsbedingungen für die Ausführung von Bauleistungen (VOB/B) Auftraggeberin ist die Bundesanstalt für Immobilienaufgaben (BImA - im Weiteren auch AG genannt).

1.1. Allgemeines

1.1.1.  Kenntnis der örtlichen Gegebenheiten:
Es wird empfohlen, dass sich der Bieter vor Angebotsabgabe ein Bild über die örtlichen Verhältnisse, die Anfahrtsmöglichkeiten, Lagerplätze sowie sonstige, die Kalkulation beeinflussende Umstände macht und die zu sanierenden Gebäude in Augenschein nimmt.

1.1.2.  Schadensregulierung / Verteilung der Gefahr (zu § 7):
Werden im Zusammenhang mit den Arbeiten Schäden an den Anlagen verursacht, hat der Auftragnehmer die Schäden zu beseitigen, wenn ihn oder seine Erfüllungsgehilfen ein Verschulden trifft. Werden im Zusammenhang mit den Arbeiten andere Schäden verursacht, hat der Auftragnehmer Ersatz zu leisten, wenn ihn oder seinen Erfüllungsgehilfen Vorsatz oder grobe Fahrlässigkeit trifft.

Vom AN stets zu vertreten sind Beschädigungen, Zerstörungen oder Verluste, die bis zur Abnahme durch Diebstahl, Einbruch, Sachbeschädigungen entstehen. Das gleiche gilt für Frostschäden. Aufwendungen zum Schutz des Eigentums während der Baumaßnahme sind in die Einheitspreise einzukalkulieren, soweit diese nicht gesondert beschrieben sind.

1.1.3.  Arbeitszeiten, Unfallverhütung:
Die Arbeitszeit ist auf die gesetzlichen Bestimmungen für Wohngebiete abzustimmen. Zu keinem Zeitpunkt dürfen die auszuführenden Arbeiten eine Unfallgefahr für die Umwelt und die sich im Umfeld aufhaltenden Menschen werden.

1.1.4.  Produktangaben:
Sämtliche in den Leistungsbeschreibungen enthaltenen Hersteller- und Produktangaben sind Leitfabrikate und dienen der Beschreibung der Leistung in Bezug auf die qualitativen und gestalterischen Eigenschaften sowie den erwarteten Produktstandards. Bei anderen vom Bieter gewählten Produkten ist deren Gleichwertigkeit mit den beschriebenen zu gewährleisten.
Es sei denn, es wird in einer Einzelposition ausdrücklich anders verlangt.

1.2. Baubeschreibung

1.2.1.  Allg. Angaben zur Bauaufgabe:
Die beiden Reihenhäuser (BJ 1957) befinden sich in der Carl-Cohn Str. 36e und 36g in Hamburg-Winterhude (PLZ22297). Eigentümer der beiden Objekte ist die Bundesanstalt für Immobilienaufgaben (BImA). Die Häuser stehen derzeit leer und sollen saniert werden. Sie bestehen aus UG, EG, OG und DG, verfügen über einen ähnlichen Grundriss und wurden innen teilweise zurückgebaut. Die bestehende WDVS-Fassade bleibt erhalten.

Grundrissplanung/Bad:
Die geteilten Bäder im Objekt 36e werden zu einem großen Badezimmer zusammengelegt und vollständig erneuert, sodass beide Häuser anschließend denselben Grundriss aufweisen. Die offene Wohnküche im EG 36e wird hiederhergestellt.

Bodenbeläge
Die Bodenbeläge werden erneuert. In Bad und küche sind Fliesen vorgesehen, in den übrigen Bereichen Vinyl.

Wand und Deckenbeläge
Die Wand- und Deckenbeläge werden erneuert. Die obersten Geschossdecken werden ebenfalls saniert, und die Leitungsführung erfolgt in einer neuen abgehängten Decke. Auch die Bodenklappe wird erneuert.

Fenster, Türen, Treppen
Die Innentüren werden erneuert. Die Fenster werden überarbeitet. Die Treppen werden ebenfalls überarbeitet, und das Geländer im Obergeschoss wird teilweise ausgetauscht.

Heizung, Leitung, Sanitär, Lüftung
Die Heizkörper sowie die Bäder werden erneuert. Sämtliche Leitungen in den Objekten werden ebenfalls erneuert und teilweise neu verlegt.

Elektro
Die komplette Elektroinstallation wird erneuert.

Schadstoffe
In den Gebäuden sind teilweise Schadstoffe (Asbest, Schwermetalle, Mineralwolle) vorhanden. Die Schadstoffsanierung erfolgt vor den Rückbauarbeiten.

Folgende Gewerke kommen zur Ausführung:

- Abbruch- und Rückbauarbeiten
- Rohbau- und Fliesenarbeiten
- Trockenbau- und Tischlerarbeiten
- Maler- und Bodenbelagsarbeiten
- Galabauarbeiten
- Elektroarbeiten
- Heizungs- und Sanitärtechnik
- Baureinigungsarbeiten

1.2.2.  Allg. Angaben zur Baustelle:
Von der Carl-Cohn-Straße abgehend führt eine Privatstraße zu den Häusern und mündet in einem Parkplatz. Entlang dieser Privatstraße befinden sich zudem Stellplätze, die nach Absprache mit der Bauleitung genutzt werden dürfen. Eine Absperrung von Parkflächen ist nicht erforderlich.
Die Hausnummern 36e (Mittelhaus) und 36g (Endhaus) sind jeweils über eine Treppe (2-3 Stufen) und einen etwa 10 m langen Plattenweg von der Privatstraße aus erreichbar. Über die Plattenwege sind beide Objekte sowohl von der Vorder- als auch von der Rückseite zugänglich.

Auf der gesamten Baustelle herrscht striktes Rauchverbot. Der Verzehr alkoholhaltiger Getränke und Lebensmittel ist verboten. Festgestellte Verstöße gegen das Betäubungsmittelgesetz (BtMG) werden zur Anzeige gebracht.

1.3. Allg. Baustelleinrichtung (BE), Gerüste, Medienversorgung

1.3.1.  Allg. Baustelleinrichtung (BE):

Der Aufenthalt auf den nicht unmittelbar zur Baumaßnahme angrenzenden Grünflächen ist nicht gestattet.
Lagerflächen und Containerstandorte sind mit der örtlichen Bauführung abzustimmen.

Die Transportwege auf der Baustelle sind bei der Kalkulation der Einheitspreise zu berücksichtigen. Ein späterer zusätzlicher Vergütungsanspruch in Bezug auf die Transportwege kann insofern nicht abgeleitet werden.

Die Baustelleneinrichtung ist vor Beginn der Arbeiten unter Berücksichtigung des Platzbedarfs aller am Bau beteiligten AN in Absprache mit der örtlichen Bauführung zu planen.
Der AN hat, wenn nichts Anderes vereinbart ist, ohne besondere Vergütung für die Dauer seiner Bauausführung alle Schutzmaßnahmen zu treffen, die im Bereich der Baustelle und ihrer Umgebung zur Sicherung von baulichen Anlagen und Einrichtungen aller Art, Bäume und gärtnerische Anlagen, sowie zur Sicherung von Personen erforderlich sind. Die Schutzvorrichtungen sind so lange bestehen zu lassen, bis jede Gefährdung von Personen oder Sachen ausgeschlossen ist. Das gleiche gilt für die verkehrspolizeilich vorgeschriebenen Maßnahmen zur Sicherung der Baustelle.
Die von der Auftraggeberin zur Verfügung gestellten Lager- und Arbeitsplätze, Baustelleneinrichtungen und Zufahrtswege hat der AN in einem ordentlichen Zustand zu halten. Sie sind vom AN nach Beendigung der Arbeiten in dem Zustand zurückzugeben, in dem sie sich zu Beginn der Arbeiten befanden, sofern nicht ausdrücklich etwas Abweichendes vereinbart ist. Kommt der AN innerhalb einer Frist von 3 Werktagen einer Aufforderung der Auftraggeberin nicht nach, Verunreinigungen, Schutt, Abfälle etc. zu beseitigen, ist die Auftraggeberin berechtigt, die Beseitigung auf Kosten des AN vornehmen zu lassen, ohne dass er ihm eine Nachfrist zur Beseitigung setzen muss.
Durch den AN verursachte Beschädigungen und Verunreinigungen der Straßen und Plätze sind von ihm auch während der Ausführung der Leistungen ohne besondere Vergütung zu beseitigen. Dies gilt insbesondere auch für die Verschmutzung von Straßen und Plätzen durch Fahrzeuge des AN oder seiner Nachunternehmer.

1.3.2.  Gerüste:
Ein Gerüst wird im Zuge der Sanierung nicht gestellt.

1.3.3.  Medienversorgung:

Bauwasser- und Baustromanschluss

für kleine Bauvorhaben:
Bauwasser und Baustrom werden bauseits gestellt, die Verbrauchskosten trägt die Auftraggeberin.
Bauwasser und Baustrom darf nur für die Erbringung der auszuführenden Bauleistung verwendet werden.

2. Vorbemerkungen zur Ausführung
Die im Folgenden genannten §§ beziehen sich auf die Vertragsbedingungen für die Ausführung von Bauleistungen (VOB/B).

2.1. Allgemeines

2.1.1.  Ausführungsunterlagen (zu § 3):
Der AN hat entsprechend dem Baufortschritt der Auftraggeberin den Zeitpunkt, zu dem er die nach dem Vertrag von der Auftraggeberin zu liefernden Unterlagen benötigt, möglichst frühzeitig anzugeben, damit die Übergabe durch die Auftraggeberin rechtzeitig erfolgen kann.
Der AN hat Sorge dafür zu tragen, dass alle Ausführungsunterlagen aktuellen Standes als Papierexemplare auf der Baustelle bereitgestellt werden. Zu diesen Ausführungsunterlagen gehört explizit auch eine Ausfertigung dieser Leistungsbeschreibung mit allen Angaben und Hinweisen (Langtextfassung).

2.1.2.  Stundenlohnarbeiten (zu § 2 Abs. 10):
Sind in einem Leistungsvertrag Stundenlohnarbeiten vorgesehen, so ist die dafür angegebene Zahl von Stunden unverbindlich. Vergütet werden nur die geleisteten Stundenlohnarbeiten, für die eine schriftliche Anweisung der Auftraggeberin vorliegt und die entsprechend dieser Anwendung tatsächlich ausgeführt worden sind. Stundenlohnarbeiten dürfen nur auf Anweisung der Auftraggeberin ausgeführt werden. Bei Stundenlohnarbeiten wird die Aufsicht durch einen Polier oder eine andere Aufsichtsperson nicht vergütet.

2.1.3.  Dokumentation (zu § 4 Abs. 1 Nr. 2):
Unabhängig von den während der Bauzeit durch die Auftraggeberin oder Fachplaner abgeforderten Produktinformationen, Zulassungen, Übereinstimmungsnachweisen, bauaufsichtlichen Zulassungen oder Prüfzeugnissen ist spätestens 5 Werktage vor der Abnahme der Gesamtleistung eine Projektdokumentation mit allen Produkt- und Bauteilinformationen sowie Gebrauchs- und Pflegeanweisungen in 2-facher Ausfertigung zu übergeben. Die Auftraggeberin behält sich das Recht auf Verweigerung der Abnahme bei Fehlen der Projektdokumentation ausdrücklich vor.
Die Aufwendungen für die Zusammenstellung sind bei der Kalkulation der Einheitspreise zu berücksichtigen, sofern diese nicht gesondert ausgewiesen sind.

2.1.4.  Abnahme (zu § 12):
Die Abnahme der vertraglich geschuldeten Leistung hat gemäß § 12 Abs. 4 Nr. 1 S. 1 VOB/B förmlich stattzufinden. Etwas anderes gilt nur, wenn die Auftraggeberin dies ausdrücklich in Textform mit dem Auftragnehmer vereinbart. Die Regelungen des § 12 Abs. 5 VOB/B bleiben hiervon unberührt.

2.1.5.  Textform:
Alle mit dem Vertrag in Zusammenhang stehenden rechtserheblichen Erklärungen müssen, um wirksam zu werden, in Textform abgegeben werden. Der Schriftform bedarf also auch jede Änderung oder Ergänzung der vertraglichen Vereinbarungen.

2.2. Organisatorisches

2.2.1.  Ansprechpartner des AN (zu § 4 Abs. 2 Nr. 1 i.V.m. Abs. 1 Nr. 3):
Der AN hat Sorge dafür zu tragen, dass während der Ausführung seiner Leistungen er selbst oder mindestens ein deutschsprachiger von ihm für die Leitung der Ausführung bestellter Vertreter auf der Baustelle dauerhaft anwesend ist.
Der AN hat für alle erforderlichen Abstimmungen mit der Bauleitung der Auftraggeberin einen deutschsprachigen Bevollmächtigten als Bauleiter zu benennen.

2.2.2.  Besprechungsorganisation:
Nach Auftragserteilung findet eine gemeinsame Bauanlaufbesprechung unter Teilnahme aller an der Ausführung beteiligten Gewerke statt. Die Teilnahme ist für den AN Pflicht.

2.2.3.  Bautagesberichte (zu § 4, Abs. 1 Nr. 2):
Der AN ist verpflichtet Bautagesberichte zu führen und diese der Auftraggeberin mindestens wöchentlich zu übergeben.
Sie müssen alle Angaben enthalten, die für die Ausführung und Abrechnung des Auftrages von Bedeutung sein können.
Die Bautagesberichte müssen die Angaben enthalten, die für die Ausführung und Abrechnung des Vertrages von Bedeutung sein können, insbesondere über Wetter, Temperaturen, Zahl und Art der auf der Baustelle beschäftigten Arbeitskräfte, Zahl und Art der eingesetzten Großgeräte, Zu- und Abgang von Hauptbaustoffen und Großgeräten, Art, Umfang und Ort der geleisteten Arbeiten mit den wesentlichen Angaben über den Baufortschritt (Beginn und Ende von Leistungen größeren Umfanges, Betonierungszeiten und dgl.), Abnahmen nach §§ 4 Nr. 10 und 12 Nr. 2, Behinderung und Unterbrechung der Ausführung, Arbeitseinstellung, Unfälle und sonstige wichtige Vorkommnisse. Bei Behinderung und Unterbrechung der Ausführung sowie Arbeitseinstellung sind auch die Gründe hierfür anzugeben.

2.2.4.  Baufristenplan
Der AN hat auf der Grundlage des ihm von der Auftraggeberin übergebenen Bauablaufplans einen Baufristenplan über seine vertraglichen Leistungen zu erstellen, anhand dessen die Einhaltung der Vertragsfristen nachgewiesen und überwacht werden kann. Die Vertragsfristen ergeben sich aus den Besonderen Vertragsbedingungen. Die Festlegungen der Auftraggeberin, z.B. zur baufachlichen oder terminlichen Koordinierung mit den übrigen Leistungsbereichen, sind zu berücksichtigen. Bei Änderungen der Vertragsfristen oder bei erheblichen Abweichungen von sonstigen Festlegungen ist der Plan durch den AN unverzüglich zu überarbeiten.
Der Plan ist der Auftraggeberin spätestens 5 Werktage nach Aufforderung, bei Überarbeitungen unverzüglich zu übergeben.

2.2.5.  Werk- und Montagepläne, Ausführungszeichnungen des AN:
Der AN hat die von ihm zu fertigen Ausführungsunterlagen wie bspw. Werk- und Montagepläne der Auftraggeberin nach Aufforderung so rechtzeitig vor der Ausführung zu übergeben, dass mindestens ein Prüfzeitraum der Auftraggeberin von 5 Werktagen sowie der Zeitraum für die Fortschreibung der Unterlagen durch den AN von 5 Werktagen nicht unterschritten werden.
Die Vorlage des AN hat normgerecht und jeweils in 2-facher Ausfertigung sowie 1-mal digital auf geeignetem Datenträger zu erfolgen.

2.3 Nutzung öffentlichen Straßenlandes

Ist die Nutzung von öffentlichem Straßenland für die Durchführung von Bauleistungen erforderlich, gilt das Straßen- und Wegegesetz (StrWG ) des Landes Hamburg (HBauO Hamburg) in der jeweils aktuellsten Fassung. Die Beantragung zur Sondernutzung erfolgt durch den Nutzer (AN) nach vorheriger Abstimmung mit der Auftraggeberin / Bauleitung.
Alle der Sondernutzungserlaubnis zugrunde liegenden öffentlich rechtlichen Bedingungen, Nebenleistungen und sonstigen Auflagen sind vom Nutzer (AN) durch Unterschrift anzuerkennen und einzuhalten. Die Sondernutzungsgebühr für öffentliches Straßenland und Gehwegbereiche sind vom AN in vollem Umfang zu tragen. Vor Beginn der Nutzung ist eine gemeinsame Ortsbesichtigung mit der Genehmigungsbehörde, der Auftraggeberin und dem Nutzer (AN), zwecks Erstellung einer Zustandsniederschrift durchzuführen. Die Niederschrift ist von allen Beteiligten durch Unterschrift anzuerkennen. Später auftretende Schäden gehen in vollem Umfang zu Lasten des Nutzers (AN).

Die vorgenannten Bedingungen sind bei der Preisgestaltung zu berücksichtigen und werden nicht gesondert vergütet

Vorbemerkungen zum Leistungsverzeichnis
Soweit in der Leistungsbeschreibung auf Technische Spezifikationen, z.B. nationale Normen, mit denen Europäische Normen umgesetzt werden, europäische technische Zulassungen, gemeinsame technische Spezifikationen, internationale Normen, Bezug genommen wird, werden auch ohne den ausdrücklichen Zusatz: "oder gleichwertig", immer gleichwertige Technische Spezifikationen in Bezug genommen.

Anlagenverzeichnis

- Ausführungspläne
- Bauzeitenplan nach Vorliegen des Ablaufplanes der Vergabestelle

## 02 Rohbau- und Fliesenarbeiten
Datum: 18.02.2026

### Titel 1 Carl-Cohn-Straße 36e

#### Bereich 1.1 Baustelleneinrichtung

**1.1.10 Einrichten, Vorhalten und Räumen der Baustelle**
*** Pauschalposition
Einrichten und Räumen der Baustelle für sämtliche in dem Leistungsverzeichnis aufgeführten Leistungen für die Dauer der Maßnahme bis zur Abnahme. Die Räumung schließt die Reinigung und Wiederherrichtung der benutzten Fläche entsprechend dem ursprünglichen Zustand ein.

Hinweis
- Strom und Wasser werden durch die Gewerke ELT und HLS zur Verfügung gestellt
Menge: 1,000 psch

**1.1.20 Mobile Toilette aufstellen räumen**
Mobile Toilette mit Handwaschbecken, mit Urinal, mit Seifenspender, mit Papierhandtuchhalter, mit Desinfektionsmittelspender, mit Toilettenpapierhalter, mit Frostwächter, mit Heizlüfter, mit Beleuchtung, aufstellen und räumen.
Menge: 1,000 St

**1.1.30 Mobile Toilette vorhalten**
Mobile Toilette mit Handwaschbecken, mit Urinal, mit Seifenspender, mit Papierhandtuchhalter, mit Desinfektionsmittelspender, mit Toilettenpapierhalter, mit Frostwächter, mit Heizlüfter, mit Beleuchtung, vorhalten, einschl. wöchentlicher Leerung und Reinigung,
Positionsmenge = Produkt aus  1 (Vorhaltemenge)
mal  20 (Vorhaltedauer).
Menge: 20,000 StWo

**1.1.40 Schutzzaun versetzbar Stahlrohrrahmen verz Vergitterung H 2m aufstellen räumen**
Schutzzaun, versetzbar, auf unbefestigtem Untergrund, aus Einzelelementen mit verzinktem Stahlrohrrahmen und Vergitterung, mit Standfüßen, Zaunoberkante über Oberfläche Gelände 2 m, aufstellen und räumen.
Menge: 32,000 m

**1.1.50 Schutzzaun versetzbar Stahlrohrrahmen verz Vergitterung H 2m vorhalten**
Schutzzaun, versetzbar, auf unbefestigtem Untergrund, aus Einzelelementen mit verzinktem Stahlrohrrahmen und Vergitterung, mit Standfüßen, Zaunoberkante über Oberfläche Gelände 2 m, vorhalten,
Positionsmenge = Produkt aus  32 (Vorhaltemenge)
mal 20  (Vorhaltedauer).
Menge: 640,000 mWo

**1.1.60 Behälter Deckel abschließbar 5-7m3 einrichten räumen vorhalten, Bauschuttabfall AVV170107**
Behälter einrichten, räumen und vorhalten, mit Deckel, abschließbar, Behältergröße über 5 bis 7 m3, Bau- und Abbruchabfall, Bauschutt aus mineralischen Stoffen, Abfallschlüssel nach AVV (Abfallverzeichnis-Verordnung) 170107 Gemische aus Beton, Ziegel, Fliesen und Keramik, gemischt angefallen, nicht schadstoffbelastet,
Vorhaltedauer 20 Wochen.
Menge: 1,000 St

**1.1.70 Behälter Deckel abschließbar 5-7m3 einrichten räumen vorhalten, Baumischabfall AVV170904**
Behälter einrichten, räumen und vorhalten, mit Deckel, abschließbar, Behältergröße über 5 bis 7 m3, Bau- und Abbruchabfall, Baumischabfall, Abfallschlüssel nach AVV (Abfallverzeichnis-Verordnung) 170904 gemischte Bau- und Abbruchabfälle, gemischt angefallen, nicht schadstoffbelastet,
Vorhaltedauer 20 Wochen.
Menge: 1,000 St

#### Bereich 1.2 Mauerwerks- und Putzarbeiten

**1.2.10 Meterriss, Geschosse**
Meterriss nach Rohbau-Fertigstellung der einzelnen Geschosse bzw. Bauteile, in Abstimmung mit der Bauüberwachung, an allen Treppenhäusern, Zugängen und Bereichstüren. Ausführung nach Wahl des AN.
Der Meterriss ist so herzustellen, dass ein Beseitigen oder Verändern nicht ohne Hilfsmittel möglich ist.
Menge: 2,000 St

**1.2.20 Durchreiche schließen Mörtel MGII 2000-3000cm2 T 15-20cm**
Nische schließen, Ausführung in Wandfläche, tragend, aus Mauerwerk, aus P-Ziegeln, mit Mörtel MG II, Querschnitt über 2000 bis 3000 cm2, Tiefe über 15 bis 20 cm, Arbeitshöhe bis 2 m.
Menge: 1,000 St

**1.2.30 Anpassung Türen auf Standartmaß**
Anpassung der vorhandenen Türöffnungen auf Standartmaße: 76 oder 88,5 cm, falls notwendig nach Absprache mit Bauleitung, Arbeiten per Hand oder mit händisch geführten Kleingeräten. Inkl. Reinigung der beschmutzen angrenzenden Bereiche.
Menge: 3,000 St

**1.2.40 Einzelrisssanierung Wand B 2-3mm aufweiten grundieren verfüllen Armierung Spachtelmasse mineral.**
Einzelrisse, in Wänden, innen, verputzt, Kalkzement-Normalputzmörtel (GP), Rissbreite über 2 bis 3 mm, Risslänge über 50 bis 100 cm, Rissflanken aufweiten, grundieren, verfüllen, elastisches Armierungsgewebe aus Chemiefaser, Breite 10 cm, mit Armierungskleber kleben, Kanten und Unebenheiten beispachteln, mit mineralischer Spachtelmasse,
Hersteller und Typ '....................................................'
vom Bieter einzutragen.
Menge: 5,000 m

**1.2.50 Schlitz schließen Mörtel M2,5 B bis 5cm T bis 5cm**
*** Bezugsbeschreibung
Schlitz schließen, Ausführung in Wandfläche, aus Mauerwerk, aus Kalksandstein, mit Mörtel M 2,5, Breite bis 5 cm, Tiefe bis 5 cm, Arbeitshöhe bis 2,5 m.
Menge: 50,000 m

**1.2.60 Schlitz schließen Mörtel M2,5 B 5-10cm T bis 5cm**
*** wie Position 1.2.50
Breite über 5 bis 10 cm, Tiefe bis 5 cm.
Menge: 30,000 m

**1.2.70 Putzfehlstellen ausbessern Wand Putz**
Putzfehlstellen ausbessern, an Wand mit Putz, innen, vorh. Qualitätsstufe Oberfläche Q2, Gips-Putzmörtel, geglättet, Arbeitshöhe bis 2,5 m.
Menge: 20,000 m2

**1.2.80 Haftbrücke mineral. Innenwand Mauerwerk**
Haftbrücke mineralisch, kunststoffvergütet, für später aufzubringenden mineralischen Putz, auf Innenwand, innen, Untergrund Mauerwerk, Arbeitshöhe bis 2,5 m,
Hersteller und Typ '....................................................'
vom Bieter einzutragen.
Menge: 50,000 m2

**1.2.90 Innenputz einlagig Innenwand Kalkzement-Normalputzm. CSII D 15mm Q2 abgezogen**
*** Bezugsbeschreibung
Einlagiges Innenputzsystem DIN 18550-2 auf Innenwand, Putzgrund Mauerwerk, Haftbrücke, Grundierung oder Putzverfestiger werden gesondert vergütet, aus Kalkzement-Normalputzmörtel (GP) DIN EN 998-1, Druckfestigkeitsklasse CS II (1,5 bis 5 N/mm2), Dicke 15 mm, Putzoberfläche Qualitätsstufe 2 (Q2), abgezogen, Arbeitshöhe bis 2,5 m, Ausführung in allen Geschossen,
Hersteller und Typ '....................................................'
vom Bieter einzutragen.
Menge: 50,000 m2

**1.2.100 Innenputz einlagig Leibung, Breite 20 cm**
*** wie Position 1.2.90
auf Leibung, Breite Leibung: bis '20' cm
Menge: 11,000 m

**1.2.110 Kantenprofil Innenputz Stahl verz D 15mm**
Kante im Innenputz mit Kantenprofil an Leibung, innen, aus verzinktem Stahl, für Putzdicke 15 mm,
Hersteller und Typ '....................................................'
vom Bieter einzutragen.
Menge: 11,000 m

**1.2.120 Innenfensterbank Naturwerkstein Mörtelbett verlegen L 1,7-1,8m B bis 25cm D 2cm Juramarmor**
Fensterbank, innen, aus Naturwerkstein, gleichmäßig dick, einteilig, vordere Kantenfläche voll und 2 Seitenflächen teilweise sichtbar, in Mörtelbett verlegen, Länge über 1,7 bis 1,8 m, Breite 20 - 25 cm, Dicke 2 cm, Oberfläche poliert, Gesteinsart Juramarmor.
Menge: 11,000 m

**1.2.130 Fensteröffnung innenseitig dämmen und verputzen**
Vorhandenes, nicht mehr genutztes Fenster innenseitig dauerhaft verschließen, ohne Ausbau des Fensters, Maße ca. 20 x 60 cm, Ausführung im Erdgeschoss, Küche. Fensterflügel geschlossen halten, Undichtigkeiten mit Silikon oder Acryl luftdicht verschließen, Untergrund reinigen, Dämmplatten aus Kalziumsilikat,
Dicke ca. 50 - 60 mm, mit Klebemörtel aufkleben,
Fugen verspachteln, Armierungsgewebe einbetten und Oberfläche mit mineralischem Oberputz glatt verputzen, Anschlussfugen an vorh. Bauteil ausbilden.
Hersteller und Typ '....................................................'
vom Bieter einzutragen.
Menge: 1,000 St

**1.2.140 Außenmauerwerk Eingangspodest ausbessern, bis 50cm**
Außenmauerwerk aus Ziegel durch Austausch einzelner Steine ausbessern. Die neuen Ziegel passend zum bestehenden Mauerwerk. Leistung einschl. Vorspritzen der ausgebesserten Fläche mit Zementmörtel.
Wanddicke: bis 35 cm
Menge: 2,000 m2

#### Bereich 1.3 Estricharbeiten

**1.3.10 Untergrund reinigen Stahlbeton haftungsmindernde Schicht Entfernen Grobschmutz**
Reinigen des Untergrundes aus Stahlbeton, von grober Verschmutzung, von haftungsmindernden Schichten, durch Entfernen von Grobschmutz, aufgenommene Stoffe sammeln und entsorgen, Abfall ist nicht gefährlich, nicht schadstoffbelastet.
Menge: 14,000 m2

**1.3.20 Scheinfuge/Riss schließen 2K-Reaktionsharz-Fugenmasse Wellenverbinder**
Kraftschlüssiges Schließen von Scheinfugen/Rissen im Untergrund mit Zweikomponenten-Reaktionsharz, einschl. Einschneiden, Säubern, Einlegen von Wellenverbindern und Absanden,
Hersteller und Typ '....................................................'
vom Bieter einzutragen.
Menge: 10,000 m

**1.3.30 Haftbrücke auftragen mineral.Haftbrücke**
Haftbrücke auftragen, auf Boden, Untergrund Zementestrich, mit mineralischer Haftbrücke,
Hersteller und Typ '....................................................'
vom Bieter einzutragen.
Menge: 14,000 m2

**1.3.40 Randdämmstreifen PE-Schaum D 10mm H 80mm**
Randdämmstreifen aus PE-Schaum, Dicke 10 mm, Höhe 80 mm, für Estrich auf Dämmschicht, Zementestrich.
Menge: 21,000 m

**1.3.50 Trennschicht PE-Folie einlagig D 0,2mm**
Trennschicht aus PE-Folie, einlagig, Dicke 0,2 mm, Stöße überlappen, auf Betonflächen, als Unterlage für Zementestrich,
Hersteller und Typ '....................................................'
vom Bieter einzutragen.
Menge: 14,000 m2

**1.3.60 Zementestrich Estrich auf Trennschicht 2kN/m2 C25 F4 D 45mm**
Zementestrich CT, als Estrich auf Trennschicht DIN 18560-4, unbewehrt, lotrechte Nutzlast bis 2 kN/m2, Druckfestigkeitsklasse C25 DIN EN 13813, Biegezugfestigkeitsklasse F4 DIN EN 13813, Estrichnenndicke 45 mm, für Flächen in Innenräumen, zur Aufnahme von Fliesen-/Plattenbelag, Oberfläche von Hand glätten,
Hersteller und Typ '....................................................'
vom Bieter einzutragen.
Menge: 14,000 m2

#### Bereich 1.4 Fliesenarbeiten

*Hinweis: Vorarbeiten*

**1.4.10 Feuchtigkeitsmessung**
Feuchtigkeitsmessung nach dem CM-Verfahren DIN 18560-1, Ausführung auf Anordnung des AG, Ausführung in allen Geschossen.
Menge: 2,000 St

**1.4.20 Untergrund bürsten absaugen Estrich**
Bürsten und Absaugen des Untergrundes aus Estrich, für Fliesen-/Plattenarbeiten, Untergrund waagerecht.
Menge: 14,000 m2

**1.4.30 Voranstrich auftragen Kunstharz-Dispersion Wand, Putz**
*** Bezugsbeschreibung
Voranstrich auftragen, mit Kunstharz-Dispersion, auf Wand, Untergrund Putz, Kalkzement-Putzmörtel,
Hersteller und Typ '....................................................'
vom Bieter einzutragen.
Menge: 8,000 m2

**1.4.40 Voranstrich auftragen Quarzsand-Grundierung Wand, Gipsplatten**
*** wie Position 1.4.30
mit Quarzsand-Grundierung, Untergrund Gipsplatten,
Hersteller und Typ '....................................................'
vom Bieter einzutragen.
Menge: 2,000 m2

**1.4.50 Voranstrich auftragen Kunstharz-Dispersion Boden**
Voranstrich auftragen, auf Boden, Untergrund Zementestrich, mit Kunstharz-Dispersion,
Hersteller und Typ '....................................................'
vom Bieter einzutragen.
Menge: 14,000 m2

**1.4.60 AIV-F Innenwand innen W0-I Polymerdispersion D 0,5mm**
Abdichtung der Innenwandflächen von Innenräumen im Verbund (AIV-F) DIN 18534-1 und DIN 18534-3, Wassereinwirkungsklasse W0-I (gering), Rissklasse R1-I (Rissbreitenänderung/-neubildung nach Aufbringen der Abdichtung bis 0,2 mm), mit Polymerdispersion DM DIN EN 14891, Trockenschichtdicke mind. 0,5 mm,
Hersteller und Typ '....................................................'
vom Bieter einzutragen.
Menge: 10,000 m2

**1.4.70 AIV-F Boden innen W1-I Polymerdispersion D 0,5mm**
Abdichtung der Bodenflächen von Innenräumen im Verbund (AIV-F) DIN 18534-1 und DIN 18534-3, Wassereinwirkungsklasse W1-I (mäßig), Rissklasse R1-I (Rissbreitenänderung/-neubildung nach Aufbringen der Abdichtung bis 0,2 mm), mit Polymerdispersion DM DIN EN 14891, Trockenschichtdicke mind. 0,5 mm,
Hersteller und Typ '....................................................'
vom Bieter einzutragen.
Menge: 5,000 m2

**1.4.80 Anschluss Einbauteile AIV-F Innenwand innen Dichtband B 100mm W1-I**
Anschluss an Einbauteile in der Abdichtung der Innenwandflächen von Innenräumen im Verbund (AIV-F) DIN 18534-1 und DIN 18534-3, mit Dichtband, Breite Dichtband 100 mm, Wassereinwirkungsklasse W1-I (mäßig), Rissklasse R1-I (Rissbreitenänderung/-neubildung nach Aufbringen der Abdichtung bis 0,2 mm),
Hersteller und Typ '....................................................'
vom Bieter einzutragen.
Menge: 10,000 m

**1.4.90 Anschluss Einbauteile AIV-F Innenwand innen Dichtband-Innenecke B 120mm W1-I**
*** Bezugsbeschreibung
Anschluss an Einbauteile in der Abdichtung der Innenwandflächen von Innenräumen im Verbund (AIV-F) DIN 18534-1 und DIN 18534-3, mit Dichtband-Innenecke, Breite Dichtband 120 mm, Wassereinwirkungsklasse W1-I (mäßig), Rissklasse R1-I (Rissbreitenänderung/-neubildung nach Aufbringen der Abdichtung bis 0,2 mm),
Hersteller und Typ '....................................................'
vom Bieter einzutragen.
Menge: 4,000 St

**1.4.100 Anschluss Einbauteile AIV-F Innenwand innen Dichtband-Innenecke B 120mm W1-I, Duschwanne**
*** wie Position 1.4.90
Anschluss an Duschwanne.
Menge: 4,000 St

**1.4.110 Anschluss Durchdringung AIV-F Innenwand innen Dichtmanschette Durchm. 10-25cm W1-I**
Anschluss an Durchdringung in der Abdichtung der Innenwandflächen von Innenräumen im Verbund (AIV-F) DIN 18534-1 und DIN 18534-3, mit Dichtmanschette, Durchmesser über 10 bis 25 cm, Wassereinwirkungsklasse W1-I (mäßig), Rissklasse R1-I (Rissbreitenänderung/-neubildung nach Aufbringen der Abdichtung bis 0,2 mm),
Hersteller und Typ '....................................................'
vom Bieter einzutragen.
Menge: 4,000 St

**1.4.120 Anschluss Einbauteile AIV-F Boden innen Dichtmanschette Durchm. 10-25cm W1-I**
Anschluss an Einbauteile in der Abdichtung der Bodenflächen von Innenräumen im Verbund (AIV-F) DIN 18534-1 und DIN 18534-3, mit Dichtmanschette, an Ablauf, Durchmesser über 10 bis 25 cm, Wassereinwirkungsklasse W1-I (mäßig), Rissklasse R1-I (Rissbreitenänderung/-neubildung nach Aufbringen der Abdichtung bis 0,2 mm),
Hersteller und Typ '....................................................'
vom Bieter einzutragen.
Menge: 1,000 St

*Hinweis: Fliesenverlegung*

**1.4.130 Bodenbelag trockengepresste Fliesen/Platten Gr.BIIa 30/60cm**
*** Bezugsbeschreibung
Bodenbelag aus trockengepressten Fliesen/Platten, DIN EN 14411 Gruppe BIIa, unglasiert, chemische Beständigkeit Klasse B DIN EN ISO 10545-13, Bewertungsgruppe Rutschgefahr R 10 ASR A1.5, Nennmaß (cm) 30/60, Oberfläche eben, uni, Farbton grau, auf Boden, innen, aus Zementestrich, Untergrund waagerecht, im Dünnbett mit Grenzwerten für Ebenheitsabweichungen DIN 18202 Ausgabe 2013-04 Tabelle 3 Zeile 3, aus zementhaltigem Mörtel Typ C DIN EN 12004-1, Klasse 1 T E S1 (normale Anforderungen, verringertes Abrutschen, verlängerte offene Zeit, verformbar), verlegen im Fugenschnitt, verfugen durch Einschlämmen mit grauem Fugenmörtel, zementhaltig (CG) DIN EN 13888-1, Mörtelklasse 2 W A (verbesserter zementhaltiger Fugenmörtel mit hoher Abriebbeständigkeit und verringerter Wasseraufnahme), Fugenbreite 5 mm,
Hersteller und Typ '....................................................'
vom Bieter einzutragen.
Menge: 14,000 m2

**1.4.140 Sockel H 6 cm trockengepresste Fliesen/Platten Gr.BIIa 30/60cm**
*** wie Position 1.4.130
Sockel, Klasse 1 (normale Anforderungen), Höhe: '6' cm
Mörtelklasse 2 W (verbesserter zementhaltiger Fugenmörtel mit verringerter Wasseraufnahme).
Menge: 21,000 m

**1.4.150 Bekl. Wand trockengepresste Fliesen/Platten Gr.BIIa Kl.B 30/60cm**
*** Bezugsbeschreibung
Bekleidung an Wänden, auf Putz, aus trockengepressten Fliesen/Platten, DIN EN 14411 Gruppe BIIa, glasiert, matt, chemische Beständigkeit Klasse B DIN EN ISO 10545-13, Nennmaß (cm) 30/60, Oberfläche eben, uni, Farbton weiß, Untergrund senkrecht, im Dünnbett mit Grenzwerten für Ebenheitsabweichungen DIN 18202 Ausgabe 2013-04 Tabelle 3 Zeile 6, aus zementhaltigem Mörtel Typ C DIN EN 12004-1, Klasse 2 T E (erhöhte Anforderungen, verringertes Abrutschen, verlängerte offene Zeit), ansetzen im Fugenschnitt, verfugen durch Einschlämmen mit grauem Fugenmörtel, zementhaltig (CG) DIN EN 13888-1, Mörtelklasse 2 W A (verbesserter zementhaltiger Fugenmörtel mit hoher Abriebbeständigkeit und verringerter Wasseraufnahme), Fugenbreite 5 mm, Arbeitshöhe bis 2,5 m.
Hersteller und Typ '....................................................'
vom Bieter einzutragen.
Menge: 10,000 m2

**1.4.160 Bekl. Duschwanne in Wannenträger**
*** wie Position 1.4.150
an Duschwanne in Wannenträger
einer Stirnseite und einer Längsseite
DIN EN 14411 Gruppe BIII
nicht frostbeständig
Länge über 1600 bis 1700 mm
Breite über 800 bis 850 mm
Höhe bis 250 mm
Menge: 4,000 St

**1.4.170 Herstellen Löcher Wandbekl.**
Herstellen von Löchern in der Wandbekleidung aus Fliesen/Platten für Installationen und Einbauteile.
Menge: 14,000 St

**1.4.180 Stoßschiene Alu**
Stoßschiene aus Aluminium, einschl. Befestigungsanker,
Hersteller und Typ '....................................................'
vom Bieter einzutragen.
Menge: 2,000 m

**1.4.190 Eckprofil Alu**
Eckprofil aus Aluminium,
Hersteller und Typ '....................................................'
vom Bieter einzutragen.
Menge: 6,000 m

**1.4.200 Abschlussprofil Alu L 1m**
Abschlussprofil aus Aluminium, Länge 1 m,
Hersteller und Typ '....................................................'
vom Bieter einzutragen.
Menge: 2,000 St

**1.4.210 Übergangsprofil Alu L 1m**
Übergangsprofil aus Aluminium, Länge 1 m,
Hersteller und Typ '....................................................'
vom Bieter einzutragen.
Menge: 2,000 St

**1.4.220 Reservefliese-platte nur liefern, Boden**
Reservefliesen und -platten des Bodenbelages nur liefern.
Menge: 8,000 St

**1.4.230 Reservefliese-platte nur liefern, Wand**
Reservefliesen und -platten der Wandbekleidung nur liefern.
Menge: 8,000 St

**1.4.240 Randfuge Wand ausbilden füllen elast.Fugendichtstoff F**
Randfuge in der Wandbekleidung, Fugenbreite bis 10 mm, Fugentiefe bis 10 mm, ausbilden und füllen, mit elastischem Fugendichtstoff Typ F DIN EN 15651-1, zulässige Gesamtverformung 12,5 %, Verhältnis Fugenbreite zu Dichtstofftiefe 1:1,
Hersteller und Typ '....................................................'
vom Bieter einzutragen.
Menge: 12,000 m

**1.4.250 Randfuge Boden ausbilden füllen elast.Fugendichtstoff PW**
Randfuge im Bodenbelag, Fugenbreite bis 10 mm, Fugentiefe bis 10 mm, ausbilden und füllen, mit elastischem Fugendichtstoff Typ PW DIN EN 15651-4, zulässige Gesamtverformung 12,5 %, Verhältnis Fugenbreite zu Dichtstofftiefe 1:1,
Hersteller und Typ '....................................................'
vom Bieter einzutragen.
Menge: 21,000 m

**1.4.260 Fugenabdichtung Sanitärausstattungsgegenstand elast.Dichtstoff Silikon B 5mm**
Fugenabdichtung mit elastischem Dichtstoff DIN EN 15651-3, Basis Silikon, Fugenbreite 5 mm, Farbton grau und weiß gemäß Farbe der Fliesenbeläge, zwischen Sanitärausstattungsgegenstand, Rückwand- und Bodenbelag.
Menge: 15,000 m

#### Bereich 1.5 Stundensätze

**1.5.10 Stundensatz, Facharbeiter/-in**
*** Bedarfsposition mit GB
Stundenlohnarbeiten für Facharbeiter, Spezialfacharbeiter, Vorarbeiter und jeweils Gleichgestellte. Der Verrechnungssatz für die jeweilige Arbeitskraft umfasst sämtliche Aufwendungen wie Lohn- und Gehaltskosten, lohn- und gehaltsgebundene Kosten, Lohn- und Gehaltsnebenkosten, Gemeinkosten, Wagnis und Gewinn. Leistung nach besonderer Anordnung des Auftraggebers. Nachweis und Anmeldung gemäß VOB/B.
Menge: 8,000 h

**1.5.20 Stundensatz, Helfer/-in**
*** Bedarfsposition mit GB
Stundenlohnarbeiten für Werker, Fachwerker und jeweils Gleichgestellte. Der Verrechnungssatz für die jeweilige Arbeitskraft umfasst sämtliche Aufwendungen wie Lohn- und Gehaltskosten, lohn- und gehaltsgebundene Kosten, Lohn- und Gehaltsnebenkosten, Gemeinkosten, Wagnis und Gewinn. Leistung nach besonderer Anordnung des Auftraggebers. Nachweis und Anmeldung gemäß VOB/B.
Menge: 8,000 h

### Titel 2 Carl-Cohn-Straße 36g

#### Bereich 2.1 Baustelleneinrichtung

**2.1.10 Einrichten, Vorhalten und Räumen der Baustelle**
*** Pauschalposition
Einrichten und Räumen der Baustelle für sämtliche in dem Leistungsverzeichnis aufgeführten Leistungen für die Dauer der Maßnahme bis zur Abnahme. Die Räumung schließt die Reinigung und Wiederherrichtung der benutzten Fläche entsprechend dem ursprünglichen Zustand ein.

Hinweis
- Strom und Wasser werden durch die Gewerke ELT und HLS zur Verfügung gestellt
Menge: 1,000 psch

#### Bereich 2.2 Mauerwerks- und Putzarbeiten

**2.2.10 Meterriss, Geschosse**
Meterriss nach Rohbau-Fertigstellung der einzelnen Geschosse bzw. Bauteile, in Abstimmung mit der Bauleitung, an allen Treppenhäusern, Zugängen und Bereichstüren. Ausführung nach Wahl des AN.
Der Meterriss ist so herzustellen, dass ein Beseitigen oder Verändern nicht ohne Hilfsmittel möglich ist.
Menge: 2,000 St

**2.2.20 Anpassung Türen auf Standartmaß**
Anpassung der vorhandenen Türöffnungen auf Standartmaße: 76 oder 88,5 cm, falls notwendig nach Absprache mit Bauleitung, Arbeiten per Hand oder mit händisch geführten Kleingeräten. Inkl. Reinigung der beschmutzen angrenzenden Bereiche.
Menge: 2,000 St

**2.2.30 Einzelrisssanierung Wand B 2-3mm aufweiten grundieren verfüllen Armierung Spachtelmasse mineral.**
Einzelrisse, in Wänden, innen, verputzt, Kalkzement-Normalputzmörtel (GP), Rissbreite über 2 bis 3 mm, Risslänge über 50 bis 100 cm, Rissflanken aufweiten, grundieren, verfüllen, elastisches Armierungsgewebe aus Chemiefaser, Breite 10 cm, mit Armierungskleber kleben, Kanten und Unebenheiten beispachteln, mit mineralischer Spachtelmasse,
Hersteller und Typ '....................................................'
vom Bieter einzutragen.
Menge: 5,000 m

**2.2.40 Schlitz schließen Mörtel M2,5 B bis 5cm T bis 5cm**
*** Bezugsbeschreibung
Schlitz schließen, Ausführung in Wandfläche, aus Mauerwerk, aus Kalksandstein, mit Mörtel M 2,5, Breite bis 5 cm, Tiefe bis 5 cm, Arbeitshöhe bis 2,5 m.
Menge: 50,000 m

**2.2.50 Schlitz schließen Mörtel M2,5 B 5-10cm T bis 5cm**
*** wie Position 2.2.40
Breite über 5 bis 10 cm, Tiefe bis 5 cm.
Menge: 30,000 m

**2.2.60 Putzfehlstellen ausbessern Wand Putz**
Putzfehlstellen ausbessern, an Wand mit Putz, innen, vorh. Qualitätsstufe Oberfläche Q2, Gips-Putzmörtel, geglättet, Arbeitshöhe bis 2,5 m.
Menge: 20,000 m2

**2.2.70 Haftbrücke mineral. Innenwand Mauerwerk**
Haftbrücke mineralisch, kunststoffvergütet, für später aufzubringenden mineralischen Putz, auf Innenwand, innen, Untergrund Mauerwerk, Arbeitshöhe bis 2,5 m,
Hersteller und Typ '....................................................'
vom Bieter einzutragen.
Menge: 40,000 m2

**2.2.80 Innenputz einlagig Innenwand Kalkzement-Normalputzm. CSII D 15mm Q2 abgezogen**
*** Bezugsbeschreibung
Einlagiges Innenputzsystem DIN 18550-2 auf Innenwand, Putzgrund Mauerwerk, Haftbrücke, Grundierung oder Putzverfestiger werden gesondert vergütet, aus Kalkzement-Normalputzmörtel (GP) DIN EN 998-1, Druckfestigkeitsklasse CS II (1,5 bis 5 N/mm2), Dicke 15 mm, Putzoberfläche Qualitätsstufe 2 (Q2), abgezogen, Arbeitshöhe bis 2,5 m, Ausführung in allen Geschossen,
Hersteller und Typ '....................................................'
vom Bieter einzutragen.
Menge: 40,000 m2

**2.2.90 Innenputz einlagig Leibung, Breite 20 cm**
*** wie Position 2.2.80
auf Leibung, Breite Leibung: '20' cm
Menge: 10,000 m

**2.2.100 Kantenprofil Innenputz Stahl verz D 15mm**
Kante im Innenputz mit Kantenprofil an Leibung, innen, aus verzinktem Stahl, für Putzdicke 15 mm,
Hersteller und Typ '....................................................'
vom Bieter einzutragen.
Menge: 10,000 m

**2.2.110 Innenfensterbank Naturwerkstein Mörtelbett verlegen L 1,7-1,8m B bis 25cm D 2cm Juramarmor**
Fensterbank, innen, aus Naturwerkstein, gleichmäßig dick, einteilig, vordere Kantenfläche voll und 2 Seitenflächen teilweise sichtbar, in Mörtelbett verlegen, Länge über 1,7 bis 1,8 m, Breite 20 - 25 cm, Dicke 2 cm, Oberfläche poliert, Gesteinsart Juramarmor.
Menge: 8,000 m

**2.2.120 Außenmauerwerk Eingangspodest ausbessern, bis 50cm**
Außenmauerwerk aus Ziegel durch Austausch einzelner Steine ausbessern. Die neuen Ziegel passend zum bestehenden Mauerwerk. Leistung einschl. Vorspritzen der ausgebesserten Fläche mit Zementmörtel.
Wanddicke: bis ca. 35 cm
Menge: 2,000 m2

#### Bereich 2.3 Estricharbeiten

**2.3.10 Untergrund reinigen Stahlbeton haftungsmindernde Schicht Entfernen Grobschmutz**
Reinigen des Untergrundes aus Stahlbeton, von grober Verschmutzung, von haftungsmindernden Schichten, durch Entfernen von Grobschmutz, aufgenommene Stoffe sammeln und entsorgen, Abfall ist nicht gefährlich, nicht schadstoffbelastet.
Menge: 12,000 m2

**2.3.20 Scheinfuge/Riss schließen 2K-Reaktionsharz-Fugenmasse Wellenverbinder**
Kraftschlüssiges Schließen von Scheinfugen/Rissen im Untergrund mit Zweikomponenten-Reaktionsharz, einschl. Einschneiden, Säubern, Einlegen von Wellenverbindern und Absanden,
Hersteller und Typ '....................................................'
vom Bieter einzutragen.
Menge: 10,000 m

**2.3.30 Haftbrücke auftragen mineral.Haftbrücke**
Haftbrücke auftragen, auf Boden, Untergrund Zementestrich, mit mineralischer Haftbrücke,
Hersteller und Typ '....................................................'
vom Bieter einzutragen.
Menge: 12,000 m2

**2.3.40 Randdämmstreifen PE-Schaum D 10mm H 80mm**
Randdämmstreifen aus PE-Schaum, Dicke 10 mm, Höhe 80 mm, für Estrich auf Dämmschicht, Zementestrich.
Menge: 20,000 m

**2.3.50 Trennschicht PE-Folie einlagig D 0,2mm**
Trennschicht aus PE-Folie, einlagig, Dicke 0,2 mm, Stöße überlappen, auf Betonflächen, als Unterlage für Zementestrich,
Hersteller und Typ '....................................................'
vom Bieter einzutragen.
Menge: 12,000 m2

**2.3.60 Zementestrich Estrich auf Trennschicht 2kN/m2 C25 F4 D 45mm**
Zementestrich CT, als Estrich auf Trennschicht DIN 18560-4, unbewehrt, lotrechte Nutzlast bis 2 kN/m2, Druckfestigkeitsklasse C25 DIN EN 13813, Biegezugfestigkeitsklasse F4 DIN EN 13813, Estrichnenndicke 45 mm, für Flächen in Innenräumen, zur Aufnahme von elastischen/textilen Belägen, Oberfläche von Hand glätten,
Hersteller und Typ '....................................................'
vom Bieter einzutragen.
Menge: 12,000 m2

#### Bereich 2.4 Fliesenarbeiten

*Hinweis: Vorarbeiten*

**2.4.10 Feuchtigkeitsmessung**
Feuchtigkeitsmessung nach dem CM-Verfahren DIN 18560-1, Ausführung auf Anordnung des AG, Ausführung in allen Geschossen.
Menge: 2,000 St

**2.4.20 Untergrund bürsten absaugen Estrich**
Bürsten und Absaugen des Untergrundes aus Estrich, für Fliesen-/Plattenarbeiten, Untergrund waagerecht.
Menge: 12,000 m2

**2.4.30 Voranstrich auftragen Kunstharz-Dispersion Wand, Putz**
*** Bezugsbeschreibung
Voranstrich auftragen, mit Kunstharz-Dispersion, auf Wand, Untergrund Putz, Kalkzement-Putzmörtel,
Hersteller und Typ '....................................................'
vom Bieter einzutragen.
Menge: 7,000 m2

**2.4.40 Voranstrich auftragen Quarzsand-Grundierung Wand, Gipsplatten**
*** wie Position 2.4.30
mit Quarzsand-Grundierung, Untergrund Gipsplatten,
Hersteller und Typ '....................................................'
vom Bieter einzutragen.
Menge: 2,000 m2

**2.4.50 Voranstrich auftragen Kunstharz-Dispersion**
Voranstrich auftragen, auf Boden, Untergrund Zementestrich, mit Kunstharz-Dispersion,
Hersteller und Typ '....................................................'
vom Bieter einzutragen.
Menge: 12,000 m2

**2.4.60 AIV-F Innenwand innen W0-I Polymerdispersion D 0,5mm**
Abdichtung der Innenwandflächen von Innenräumen im Verbund (AIV-F) DIN 18534-1 und DIN 18534-3, Wassereinwirkungsklasse W0-I (gering), Rissklasse R1-I (Rissbreitenänderung/-neubildung nach Aufbringen der Abdichtung bis 0,2 mm), mit Polymerdispersion DM DIN EN 14891, Trockenschichtdicke mind. 0,5 mm,
Hersteller und Typ '....................................................'
vom Bieter einzutragen.
Menge: 9,000 m2

**2.4.70 AIV-F Boden innen W1-I Polymerdispersion D 0,5mm**
Abdichtung der Bodenflächen von Innenräumen im Verbund (AIV-F) DIN 18534-1 und DIN 18534-3, Wassereinwirkungsklasse W1-I (mäßig), Rissklasse R1-I (Rissbreitenänderung/-neubildung nach Aufbringen der Abdichtung bis 0,2 mm), mit Polymerdispersion DM DIN EN 14891, Trockenschichtdicke mind. 0,5 mm,
Hersteller und Typ '....................................................'
vom Bieter einzutragen.
Menge: 4,000 m2

**2.4.80 Anschluss Einbauteile AIV-F Innenwand innen Dichtband B 100mm W1-I**
Anschluss an Einbauteile in der Abdichtung der Innenwandflächen von Innenräumen im Verbund (AIV-F) DIN 18534-1 und DIN 18534-3, mit Dichtband, Breite Dichtband 100 mm, Wassereinwirkungsklasse W1-I (mäßig), Rissklasse R1-I (Rissbreitenänderung/-neubildung nach Aufbringen der Abdichtung bis 0,2 mm),
Hersteller und Typ '....................................................'
vom Bieter einzutragen.
Menge: 10,000 m

**2.4.90 Anschluss Einbauteile AIV-F Innenwand innen Dichtband-Innenecke B 120mm W1-I**
*** Bezugsbeschreibung
STLB-Bau 2025-04 018
Anschluss an Einbauteile in der Abdichtung der Innenwandflächen von Innenräumen im Verbund (AIV-F) DIN 18534-1 und DIN 18534-3, mit Dichtband-Innenecke, Breite Dichtband 120 mm, Wassereinwirkungsklasse W1-I (mäßig), Rissklasse R1-I (Rissbreitenänderung/-neubildung nach Aufbringen der Abdichtung bis 0,2 mm),
Hersteller und Typ '....................................................'
vom Bieter einzutragen.
Menge: 4,000 St
Leistungsbereichkatalog: 018

**2.4.100 Anschluss Einbauteile AIV-F Innenwand innen Dichtband-Innenecke B 120mm W1-I, Duschwanne**
*** wie Position 2.4.90
an Duschwanne
Hersteller und Typ '....................................................'
vom Bieter einzutragen
Menge: 4,000 St

**2.4.110 Anschluss Durchdringung AIV-F Innenwand innen Dichtmanschette Durchm. 10-25cm W1-I**
Anschluss an Durchdringung in der Abdichtung der Innenwandflächen von Innenräumen im Verbund (AIV-F) DIN 18534-1 und DIN 18534-3, mit Dichtmanschette, Durchmesser über 10 bis 25 cm, Wassereinwirkungsklasse W1-I (mäßig), Rissklasse R1-I (Rissbreitenänderung/-neubildung nach Aufbringen der Abdichtung bis 0,2 mm),
Hersteller und Typ '....................................................'
vom Bieter einzutragen.
Menge: 4,000 St

**2.4.120 Anschluss Einbauteile AIV-F Boden innen Dichtmanschette Durchm. 10-25cm W1-I**
Anschluss an Einbauteile in der Abdichtung der Bodenflächen von Innenräumen im Verbund (AIV-F) DIN 18534-1 und DIN 18534-3, mit Dichtmanschette, an Ablauf, Durchmesser über 10 bis 25 cm, Wassereinwirkungsklasse W1-I (mäßig), Rissklasse R1-I (Rissbreitenänderung/-neubildung nach Aufbringen der Abdichtung bis 0,2 mm),
Hersteller und Typ '....................................................'
vom Bieter einzutragen.
Menge: 1,000 St

*Hinweis: Fliesenverlegung*

**2.4.130 Bodenbelag trockengepresste Fliesen/Platten Gr.BIIa 30/60cm**
*** Bezugsbeschreibung
Bodenbelag aus trockengepressten Fliesen/Platten, DIN EN 14411 Gruppe BIIa, unglasiert, chemische Beständigkeit Klasse B DIN EN ISO 10545-13, Bewertungsgruppe Rutschgefahr R 10 ASR A1.5, Nennmaß (cm) 30/60, Oberfläche eben, uni, Farbton grau, auf Boden, innen, aus Zementestrich, Untergrund waagerecht, im Dünnbett mit Grenzwerten für Ebenheitsabweichungen DIN 18202 Ausgabe 2013-04 Tabelle 3 Zeile 3, aus zementhaltigem Mörtel Typ C DIN EN 12004-1, Klasse 1 T E S1 (normale Anforderungen, verringertes Abrutschen, verlängerte offene Zeit, verformbar), verlegen im Fugenschnitt, verfugen durch Einschlämmen mit grauem Fugenmörtel, zementhaltig (CG) DIN EN 13888-1, Mörtelklasse 2 W A (verbesserter zementhaltiger Fugenmörtel mit hoher Abriebbeständigkeit und verringerter Wasseraufnahme), Fugenbreite 5 mm,
Hersteller und Typ '....................................................'
vom Bieter einzutragen.
Menge: 12,000 m2

**2.4.140 Sockel H 6 cm trockengepresste Fliesen/Platten Gr.BIIa 30/60cm**
*** wie Position 2.4.130
Sockel, Klasse 1 (normale Anforderungen), Höhe: '6' cm
Mörtelklasse 2 W (verbesserter zementhaltiger Fugenmörtel mit verringerter Wasseraufnahme).
Menge: 15,000 m

**2.4.150 Bekl. Wand trockengepresste Fliesen/Platten Gr.BIIa Kl.B 30/60cm**
*** Bezugsbeschreibung
Bekleidung an Wänden, auf Putz, aus trockengepressten Fliesen/Platten, DIN EN 14411 Gruppe BIIa, glasiert, matt, chemische Beständigkeit Klasse B DIN EN ISO 10545-13, Nennmaß (cm) 30/60, Oberfläche eben, uni, Farbton weiß, Untergrund senkrecht, im Dünnbett mit Grenzwerten für Ebenheitsabweichungen DIN 18202 Ausgabe 2013-04 Tabelle 3 Zeile 6, aus zementhaltigem Mörtel Typ C DIN EN 12004-1, Klasse 2 T E (erhöhte Anforderungen, verringertes Abrutschen, verlängerte offene Zeit), ansetzen im Fugenschnitt, verfugen durch Einschlämmen mit grauem Fugenmörtel, zementhaltig (CG) DIN EN 13888-1, Mörtelklasse 2 W A (verbesserter zementhaltiger Fugenmörtel mit hoher Abriebbeständigkeit und verringerter Wasseraufnahme), Fugenbreite 5 mm, Arbeitshöhe bis 2,5 m.
Hersteller und Typ '....................................................'
vom Bieter einzutragen.
Menge: 9,000 m2

**2.4.160 Bekl. Duschwanne in Wannenträger**
*** wie Position 2.4.150
an Duschwanne in Wannenträger
einer Stirnseite und einer Längsseite
DIN EN 14411 Gruppe BIII
nicht frostbeständig
Länge über 1600 bis 1700 mm
Breite über 800 bis 850 mm
Höhe bis 250 mm
Menge: 4,000 St

**2.4.170 Herstellen Löcher Wandbekl.**
Herstellen von Löchern in der Wandbekleidung aus Fliesen/Platten für Installationen und Einbauteile.
Menge: 14,000 St

**2.4.180 Stoßschiene Alu**
Stoßschiene aus Aluminium, einschl. Befestigungsanker,
Hersteller und Typ '....................................................'
vom Bieter einzutragen.
Menge: 2,000 m

**2.4.190 Eckprofil Alu**
Eckprofil aus Aluminium,
Hersteller und Typ '....................................................'
vom Bieter einzutragen.
Menge: 6,000 m

**2.4.200 Abschlussprofil Alu L 1m**
Abschlussprofil aus Aluminium, Länge 1 m,
Hersteller und Typ '....................................................'
vom Bieter einzutragen.
Menge: 2,000 St

**2.4.210 Übergangsprofil Alu L 1m**
Übergangsprofil aus Aluminium, Länge 1 m,
Hersteller und Typ '....................................................'
vom Bieter einzutragen.
Menge: 2,000 St

**2.4.220 Reservefliese-platte nur liefern**
Reservefliesen und -platten des Bodenbelages nur liefern.
Menge: 8,000 St

**2.4.230 Reservefliese-platte nur liefern**
STLB-Bau 2025-04 024
Reservefliesen und -platten der Wandbekleidung nur liefern.
Menge: 8,000 St
Leistungsbereichkatalog: 024

**2.4.240 Randfuge Wand ausbilden füllen elast.Fugendichtstoff F**
Randfuge in der Wandbekleidung, Fugenbreite bis 10 mm, Fugentiefe bis 10 mm, ausbilden und füllen, mit elastischem Fugendichtstoff Typ F DIN EN 15651-1, zulässige Gesamtverformung 12,5 %, Verhältnis Fugenbreite zu Dichtstofftiefe 1:1,
Hersteller und Typ '....................................................'
vom Bieter einzutragen.
Menge: 12,000 m

**2.4.250 Randfuge Boden ausbilden füllen elast.Fugendichtstoff PW**
Randfuge im Bodenbelag, Fugenbreite bis 10 mm, Fugentiefe bis 10 mm, ausbilden und füllen, mit elastischem Fugendichtstoff Typ PW DIN EN 15651-4, zulässige Gesamtverformung 12,5 %, Verhältnis Fugenbreite zu Dichtstofftiefe 1:1,
Hersteller und Typ '....................................................'
vom Bieter einzutragen.
Menge: 20,000 m

**2.4.260 Fugenabdichtung Sanitärausstattungsgegenstand elast.Dichtstoff Silikon B 5mm**
Fugenabdichtung mit elastischem Dichtstoff DIN EN 15651-3, Basis Silikon, Fugenbreite 5 mm, Farbton grau und weiß gemäß Farbe der Fliesenbeläge, zwischen Sanitärausstattungsgegenstand, Rückwand- und Bodenbelag.
Menge: 15,000 m

#### Bereich 2.5 Stundensätze

**2.5.10 Stundensatz, Facharbeiter/-in**
*** Bedarfsposition mit GB
Stundenlohnarbeiten für Facharbeiter, Spezialfacharbeiter, Vorarbeiter und jeweils Gleichgestellte. Der Verrechnungssatz für die jeweilige Arbeitskraft umfasst sämtliche Aufwendungen wie Lohn- und Gehaltskosten, lohn- und gehaltsgebundene Kosten, Lohn- und Gehaltsnebenkosten, Gemeinkosten, Wagnis und Gewinn. Leistung nach besonderer Anordnung des Auftraggebers. Nachweis und Anmeldung gemäß VOB/B.
Menge: 8,000 h

**2.5.20 Stundensatz, Helfer/-in**
*** Bedarfsposition mit GB
Stundenlohnarbeiten für Werker, Fachwerker und jeweils Gleichgestellte. Der Verrechnungssatz für die jeweilige Arbeitskraft umfasst sämtliche Aufwendungen wie Lohn- und Gehaltskosten, lohn- und gehaltsgebundene Kosten, Lohn- und Gehaltsnebenkosten, Gemeinkosten, Wagnis und Gewinn. Leistung nach besonderer Anordnung des Auftraggebers. Nachweis und Anmeldung gemäß VOB/B.
Menge: 8,000 h
